# Sporthalle 3-fach SZ Hiltrup
Angebotsaufforderung (GAEB DA XML 3.3, DA83)
Projekt: 818
Währung: EUR
Auftraggeber: Stadt Münster, Amt für Immobilienmanagement, Albersloher Weg 33, 48155 Münster, Deutschland
Erstellt mit: GXML Toolbox V3.3 R20230829, iTWO_64 V24.0.796, 17.03.2026

## Beschreibung der Baumaßnahme
Der abgängige Flachdachaufbau des Sportschützenvereins Hiltrup
und der Geräteräume der anliegenden Dreifachsporthalle
sollen im Sommer 2026 erneuert und nach aktuellen Anforderungen
gedämmt und adgedichtet werden.

Die Gesamtmaßnahme wird in zwei Bauabschnitten ausgeführt:

1. BA  Sportschützen Hiltrup
2. BA  Geräteräume Dreichfachsporthalle

Die Höhe von der Baustelleneinrichtungsfläche bis OK Attika beträgt ca. 3,50m.
Das gesamte Flachdach beider Bauabschnitte befindet sich auf einem Höhenniveau
und hat durchgehend den gleichen Dachaufbau. Für die anstehenden Arbeiten
und Absturzsicherung ist entlang der Attika aller Dachseiten ein Fassadengerüst
an den Außenwäden aufzustellen.

Vor Ort ist eine mehrlagige bituminöse Abdichtung vorzufinden.
Darunter befindet sich eine Schicht aus Mineralwolle (d = 6 cm) und
Styropor (d = 5 cm). Der Dachaufbau wird von einer Holzschalung
(Rauspund d = ca. 3 cm) getragen, welche sich oberhalb der lastabtragenden
Holzbinder befindet.

Für den Rückbau und die Entsorgung von schadstoffbelasteten Materialien
sind die in den Positionen aufgeführten technischen Anfoderungen und
Nachweisverfahren zwingend zu beachten und einzuhalten.

Die Dacheindeckung ist bis auf die Holzdielen zu entfernen.
Auf diese Schicht wird ein Aufbau mit Dampfbremse, (Gefälle-)Dämmung (2%)
und Abdichtung wieder neu hergerichtet. Die Attika ist ebenso zurückzubauen
und neu herzustellen.

Bei der Flachdachabdichtung der Sockelbereiche zur Sporthallenaußenwand
und zum aufgestocktem, verglasten Aufenthaltsraum ist darauf zu achten,
diese möglichst hoch zu führen (mind. 15 cm über wasserführende Schicht),
ehe die Abschlussprofile wieder montiert werden.

Die Notabläufe werden so in der Dachfläche positioniert, dass eine
Stauhöhe von ca. 5 cm nicht überschritten wird.
Alle Dacheinläufe werden fachgerecht in der Unterdecke an die
Regenentwässungsleitungen in Zusammenarbeit mit den bauseitigen
Sanitärinstallateuren angeschlossen. Die alten Dacheinläufe werden stillgelegt
und in der Dachkonstruktion verschlossen.

Durch Kernbohrungen in der Außenwand werden bauseitig die
Regenentwässerungsleitungen in der Unterdecke nach draußen geführt und
unterhalb der entsprechenden Pflasterflächen eingebettet, ehe diese dann an die
Revisionsschächte auf dem Grundstück angeschlossen werden.

Auf der Holzschalung werden ingesamt 12 Anseilpunkte durch Einzelanker
geschaffen, um die Anschlagpunkte für die persönliche
Schutzausrüstung zu gewährleisten, falls Dacharbeiten anstehen.

Die Dachfläche ist auf der Holzschalung gegen Windsog zu sichern.

## 7 Dachsanierung Sportschützen Hiltrup
Datum: 17.03.2026

*Hinweis: L E I S T U N G S B E S C H R E I B U N G*

### 1 Vorarbeiten

#### 1.1 Baustelleneinrichtung

**1.1.10 Baustelleneinrichtung**
*** Pauschalposition
Baustelleneinrichtung herstellen,
während der gesamten Bauzeit vorhalten
und nach Beendigung der Arbeiten wieder
entfernen.
Dazu gehören u.a. das Vorhalten von Maschinen,
Werkzeuge, Containern, Transportgeräten und
Lagerflächen für Baumaterialien.
Menge: 1,000 psch

**1.1.20 Bauzaun aus Gitterelementen**
Bauzaun aus Gitterelementen, Höhe 2,00 m, montiert auf
Betonfüßen (oder gleichwertiges Bauzaunsystem),
anfahren, aufbauen, vorhalten und nach Gebrauch wieder
abbauen und abfahren.
Der Bauzaun darf sich nicht ausheben lassen. Deshalb
sind die Zaunelemente mit jeweils 2  Klemmen fest zu
verschrauben.

Während der Standzeit muss der Bauzaun regelmäßig
kontrolliert werden und festgestellte Mängel beseitigt
werden.
Der Bauzaun ist während der Baumaßnahme zu warten.
Alle 2 Wochen muss eine Überprüfung des Bauzauns
erfolgen und festgestellte Mängel behoben werden. Über
die Wartung ist ein Protokoll zu führen und der
Bauleitung unaufgefordert vorzulegen.

Der Bauzaun muss die komplette
Baustelleneinrichtungsfläche eingrenzen.

Dauer: für die Länge der Bauzeit.
Menge: 70,000 lfm

**1.1.30 Baustellentoilette**
Für die von Ihnen aufgeführten Arbeiten muss für die
Dauer der Arbeiten ein BaustellenWC mit Funktion zur
Handwäsche und Desinfektion installiert werden.

Vorhaltung und Reinigung während der gesamten Bauzeit.
Menge: 1,000 Stck

**1.1.40 Fassadengerüst**
Fassadengerüst als Dachfanggerüst nach DIN 4420-1 ausführen und montieren, während der gesamten Bauzeit
vorhalten und nach Beendigung der Arbeiten abbauen und
abtransportieren.

Attikahöhe bzw. Absturzkante bis ca. 5,00 m ü. GOK.

Mindestbeschlagbreite mind. 60 cm,
maximaler Höhenunterschied zwischen Absturzkante und Gerüstbelag (Fanglage) 1,50 m,
Schutzwände als dreiteiliger Seitenschutz aus tragfähigen Netzen mit Maschenweite von maximal 10 cm und mind. 1,00 m über die Absturzkante führen,
waagerechter Gerüstabstand von Gerüstbelag zur Fassade maximal 30 cm.

Vorhaltedauer: Grundeinsatzzeit 4 Wochen

Der Auftragnehmer ist jederzeit verpflichtet die
Unfallverhütungsvorschriften einzuhalten.
Menge: 100,000 lfm

**1.1.50 Zulage Gerüstkonsole, Türdurchgang**
Wie Vorposition, jedoch wandseitige Gerüstkonsole zur Überbrückung von Türöffnung b = ca. 1,00 m, Montage und
Demontage
Menge: 1,000 Stk

**1.1.60 Verlängerung Vorhaltung Fassadengerüst**
Vorhaltung des Fassadengerüsts über die Grundeinsatzzeit hinaus.

Verlängerung um 8 Wochen
Menge: 100,000 lfm

**1.1.70 Dachrandgerüst, temporäre Absturzsicherung**
*** Bedarfsposition mit GB
Dachrandgerüst als temporäre Absturzsicherung für Flachdacharbeiten, gemäß DIN EN 13374 Klasse A,
als Fang- und Schutzgerüst für die Dauer der Arbeiten montieren, vorhalten und nach Fertigstellung demontieren.
Seitenschutzsystem bestehend aus Aluminiumbauteilen zur Sicherung bei einer Absturzhöhe bis ca. 5,50m.
Montage an der Absturzkante, Verankerung an der Fassade mittels geeigneter Einschlaganker.
Erstellung eines Montagenachweises gemäß DGUV 201-023.
Verbleibende Bohrlöcher in der Fassade sind nach Demontage fachgerecht und farblich zu schließen.

Fabrikat vom Bieter anzugeben

'....................................................'
Menge: 40,000 lfm

**1.1.80 Container für alte Mineralwolle**
Fachgerechte Entsorgung der Mineralwolle
gemäß AVV 17 06 03* und unter Führung des
elektronischen Abfallnachweisverfahrens (eANV)
inklusive Entsorgnungsnachweisen und Begleitscheinen.
Die Entsorgung ist nach den technischen Anforderungen
der TRGS 521 auszuführen.

Das Material ist in gekennzeichnete KMF-Säcken (oder Big Bags) zu verpacken.

inkl. aller Deponie- und Lizenzkosten  der
Abfallbeseitigungsgesellschaft, sowie der anfallenden
Mietgebühren sowie aller Transportkosten.
Die dem Angebot zugrunde gelegte
Tonnage ist geschätzt, der genaue Anfall
wird über Wiegekarten abgerechnet.
Menge: 15,000 t

**1.1.90 Container für alte bituminöse Stoffe**
Fachgerechte Entsorgung der bituminösen Dachbahn mit Entsorgungsnachweis gemäß AVV 17 03 02*.

Deklaration ACB Prüfbericht 174726BS2:
PAK 6,4mg/kg (<10,0)
Asbestfrei

 inkl. der anfallenden Mietgebühren sowie aller Transportkosten.
Die dem Angebot zugrunde gelegte
Tonnage ist geschätzt, der genaue Anfall
wird über Wiegekarten abgerechnet.
Menge: 10,000 t

**1.1.100 Container für alte Polystyroldämmung**
Fachgerechte Entsorgung von Polystyroldämmung.

Das Material ist mit einem HBCD-Gehalt von 2800mg/kg
(Deklaration ACB Prüfbericht 174726BS2)
unter Berücksichtigung der POP-Abfall-Überwachungs-Verordnung als gefährlicher Abfall einzustufen und unter Führung des elektronischen Nachweisverfahrens (eANV) und
gemäß AVV 17 06 03* zu entsorgen.
Das Material muss in geeigneten Behältnissen
abtransportiert werden (z.B. Big Bags, geschlossener Container).

 inkl. der anfallenden Mietgebühren sowie aller Transportkosten.
Die dem Angebot zugrunde gelegte
Tonnage ist geschätzt, der genaue Anfall
wird über Wiegekarten abgerechnet.
Menge: 2,000 t

**1.1.110 Entsorgung Baumischabfälle**
Entsorgung von Baumischabfällen,
die weder Mineralwolle, Dämmung oder
Bitumenbahn sind.

inkl. aller Deponie- und Lizenzkosten.
Die dem Angebot zugrunde gelegte
Tonnage ist geschätzt, der genaue Anfall
wird über Wiegekarten abgerechnet.

 inkl. der anfallenden Mietgebühren sowie aller Transportkosten.
Die dem Angebot zugrunde gelegte
Tonnage ist geschätzt, der genaue Anfall
wird über Wiegekarten abgerechnet.
Menge: 2,000 t

### 2 1. Bauabschnitt - Sportschützen Hiltrup

#### 2.1 Rückbauarbeiten

**2.1.20 Bituminöse Abdichtung mehrlagig entfernen**
Abdichtung bituminös mehrlagig entfernen.
Vorhandenen Dachaufbau inkl. aller
Anschlüsse bis auf die Holzdielen
abräumen. Die Deckunterlage von Staub
und losen Teilen säubern, hochstehende
Kanten und Grate entfernen und gründlich
mit geeigneten Maßnahmen säubern.
Anfallenden Schutt nach Materialien
trennen und vom Dach in die Container
schaffen.
Entsorgung des Materials in separater Position
Deklaration der Bahn ist der Ausschreibung beigefügt.
Menge: 210,000 m²

**2.1.30 Mineralwolle, d = 6 cm entfernen**
60mm starke Mineralwolle unterhalb der Abdichtungsbahn
abtrennen und fachgerecht in Container verladen.

Entsorgung des Materials in separater Position.
Deklaration der Mineralwolle ist der Ausschreibung beigefügt.
(Schadstoffbelastetes Material)
Menge: 210,000 m²

**2.1.31 Styroporschicht, d = 5 cm entfernen**
50mm starke Styropordämmung unterhalb der Mineralwollschicht abtrennen, bis zu den Holzdielen entfernen und fachgerecht in Container verladen.

Entsorgung des Materials in separater Position.
Deklaration des Styropors ist der Ausschreibung beigefügt.
(Schadstoffbelastetes Material)
Menge: 210,000 m²

**2.1.40 Demontage Abläufe DN 150**
Vorhandene zweiteilige Dachgullys, d = 150 mm
ausbauen und fachgerecht entsorgen.
Die Anschlusspunkte zur Regenwasserleitung in der
Unterdecke des Vereinsheims sind gegen Wassereintritt
zu verschließen und sichern.
Menge: 7,000 Stck

**2.1.50 Demontage Mauerabdeckung**
Demontage und fachgerechte Entsorgung der Mauerabdeckung aus Metall inklusive aller Befestigungselemente (Haftstreifen, Schrauben, Kleber), Kantteile und Stoßverbinder vorsichtig demontieren. Demontierte Teile fachgerecht trennen, sortieren und ordnungsgemäßen entsorgen.

Abmessung Abwicklung: ca. 550 mm
Menge: 45,000 lfm

**2.1.51 Demontage Attikakonstruktion**
Demontage und fachgerechte Entsorgung der Attikakonstruktion unterhalb der Mauerabdeckung aus Holzwerkstoffen, inklusive
aller mechanischen Verbindungen aus Schrauben, Nägeln und Winkeln, sowie Kanthölzer, Schalungen, Keilen und aller Befestigungsmitteln.
Menge: 45,000 lfm

**2.1.60 Demontage Flachdachentlüfter**
Vorhandene Flachdachentlüfter inkl. Dunstrohr und aller Befestigungsteile aus der Dachkonstruktion fachgerecht demontieren. Die Öffnung ist zu verschließen und zu sichern.
Menge: 10,000 Stck

**2.1.61 Demontage Wandanschlussschiene**
Demontage und fachgerechte Entsorgung von Sockelabschlussprofil aus Aluminium im Fassadensockelbereich zur Sporthallenaußenwand
und zum Aufenthaltsraum (verglast) auf dem Flachdach,
inkl. Eckverbindungen und aller Befestigungsmittel.
Menge: 30,000 lfm

**2.1.70 Demontage Lichtkuppel, 100 x 100 cm**
Vorhandene Lichtkuppel inkl. Oberschale, Rahmen, Aufsetzkranz und Einbauten ausbauen und fachgerecht entsorgen.

Abmessung 1,00 x 1,00 m
Menge: 3,000 Stk

#### 2.2 Dachdichtungsarbeiten

**2.2.10 Untergrundvorbereitung, Holzschalung säubern**
Die Holzschalung von losen Bauteilen und Materialien befreien.
Verunreinigungen sind mechanisch abzutragen und
direkt ohne Staubentwicklung anzusaugen.
Menge: 210,000 m²

**2.2.20 Kreisförmigen Ausschnitt herstellen, Dachabläufe**
Staubarmes Herstellen eines geeigneten kreisförmigen Durchbruchs für den Dachablauf DN 150 mm durch die vorhandene Dachschalung (Rauspund, d = ca. 3cm) zwischen den darunterliegenden Balkenlagen. Fachgerechte Entsorgung der Holzausschnitte, Säubern der Schnittkanten, ggf. Aufdopplung zur Aufnahme des Ablauf-Flansches.
Menge: 4,000 Stk

**2.2.30 Dachöffnung schließen, Lichtkuppelaussparung**
Die durch Lichtkuppeldemontage entstandene Öffnung in der Unterkonstruktion ist entsprechend dem Bestand mit z.B. geeigneten Rauspund fachgerecht zu schließen.

Abmessung Öffnung 1,00 x 1,00m
Menge: 3,000 Stk

**2.2.40 Voranstrich Untergrundschalung**
Aufbringen von Elastomerbitumen-Voranstrich,
lösungsmittelfrei, schnell trocknend,
für nachfolgende Verklebung von Dampsperrbahn
im Kaltselbstklebeverfahren,
gut deckend auf den sauberen und trockenen
Untergrund aufbringen.

Verbrauch:
Saugende Untergründe
ca. 0,25 - 0,35 l/m²
Nicht saugende Untergründe
ca. 0,10 - 0,20 l/m²

Trockenzeit: ca. 2 Std. (je nach
Untergrund und Temperatur)

Der Voranstrich soll vor dem Aufbringen
der nächsten Lage ausreichend ablüften.

Produkt: Icopal Elasto-Primer oder gleichwertig

'....................................................'

Fabrikat vom Bieter anzugeben
Menge: 210,000 m²

**2.2.50 Kaltselbstklebende Dampfsperrbahn**
Aufbringen von kaltselbstklebender Dampfsperrbahn,
gleichzeitig Trenn- und Ausgleichslage,
oberseitig PP-Vlies und Sicherheitsnaht,
Beschichtung, d = 3,5 mm, Einlage
Aluminium Verbundträger, sd > 1.500 m,
unterseitig kaltselbstklebender Bitumen mit
abziehbarer Folie

Im Bereich von Durchbrüchen und Anschlüssen
ist die Dampfsperre dampfdicht anzuschließen
bzw. hochzuführen..

Der Windsognachweis ist über die Vorgaben des
Systemhersteller zu gewährleisten.

Produkt: Icopal Micotec SK oder gleichwertig

'....................................................'

Fabrikat vom Bieter anzugeben
Menge: 210,000 m²

**2.2.60 Zulage Sockelbereich**
Wie Position zuvor, jedoch am Sockel mind. 15 cm
hochführen.
Menge: 30,000 lfm

**2.2.70 Attikakrone herstellen, Holzkonstruktion**
Attikaerhöhung herstellen, bestehend aus imprägnierten Konstruktionsvollholz gestaffelt, mechanisch auf der Holzschalung (Untergrund) befestigen.

Querschnittabmessung Attikakrone: 300x240mm
Menge: 45,000 lfm

**2.2.80 EPS-Dämmung 1.Lage, WLG 035, h = 10 cm**
EPS-Dämmung, bestehend aus Polystyrol-
Hartschaumplatten (EPS 035 DAA dh),
segmentierte Klappdämmbahn, nicht brennbar (A1),
nach DIN EN 13163 und DIN 4108-10,
Anwendungsgebiet DAA dh, Wärmeleitfähigkeitsstufe 035, Baustoffklasse E nach
DIN EN 13501-1,  fachgerecht mit PUR-Kleber
dichtgestoßen nach mitgeliefertem Positionsplan
im Innenbereich der Dachfläche aufkleben,
Verbrauch mindestens 120 g/m².

Regeldicke: 100 mm

DAA dh = Flachdachdämmung,
hohe Druckbelastung
HBCD-frei (Hexabromcyclododecan)

Verbrauch:
mindestens 40 g je Streifen und Meter.

Die Fläche ist gegen Windsog mit der
Unterkonstruktion zu verkleben.

Fabrikat: Icopal POLAR EPS dh/35 oder gleichwertig

'....................................................'

Fabrikat vom Bieter anzugeben
Menge: 210,000 m²

**2.2.90 EPS-Gefälledämmung 2.Lage, WLG 035, h = 10 cm, 2%**
Trichter aus Dachreiter auf erste Lage der Wärmedämmung aus Polystyrol-Hartschaum, segmentierte Klappdämmbahn,
nicht brennbar (A1), nach DIN 13 163 und  DIN 4108-10 unkaschiert (EPS 035) DAA dh nach Verlegeplan so verlegen, dass ein stetiges Gefälle entsteht durch rückstandsfreies Abflämmen der oberseitigen Folienabdeckung der Dampfsperrbahn aufkleben. Die Gefälleplatten sind dichtzustoßen mit PUR-Kleber aufzukleben. Dabei sind die Klebstoffmengen analog der Vorposition einzusetzen.
Diese Position beinhaltet alle Gefälledämmplatten für
die Ausbildung eines Einlauftrichters um einen Ablauf

Gefälle: 2%

Fabrikat: Icopal POLAR EPS dh/35 oder gleichwertig

'....................................................'

Fabrikat vom Bieter anzugeben
Menge: 210,000 m²

**2.2.100 Zulage Ausbildung Gefälletrichter um Ablauf**
Wie Vorposition, jedoch fachgerechte Ausbildung von Gefälletrichter um Dachablauf, Zuschnitt und Anpassung der Dämmplatten, stufenloser Übergang zum Flansch,
Dämmung hohlraumfrei und passgenau an Ablauf anschließen.
Trichterabmessungen ca. 3,00 x 3,00m
Menge: 3,000 Stk

**2.2.110 Attikadämmung, Innenseite, d = 10 cm**
Wie Vorposition 2.2.80., jedoch senkrechte Anbringung an Innenseite
  Attikakonstruktion, d = 10 cm, mind. 10 cm Aufkantungshöhe,
  inkl. vollflächiger Verklebung und Montage, gemäß DIN 18531
  inkl. aller Passstücke, Verschnitt und Anschlüsse (Dichtbänder)
Menge: 45,000 lfm

**2.2.120 Attikadämmung, Krone, d = 8 cm**
Wie Vorposition 2.2.80., jedoch WLG 032, waagerechte Verlegung
  auf Attikakonstruktion, druckfest, nicht brennbar (A1),
  d = 8 cm, inkl. vollflächiger Verklebung und Montage,
  inkl. aller Passtücke und fachgerechtem Anschluss
  an die vertikale Attikadämmung.

  Dämmtiefe Attika: ca. 40 cm
Menge: 45,000 lfm

**2.2.130 Attikadämmung, Außenseite, d = 8 cm**
Wie Vorposition 2.2.80., jedoch WLG 032, gemäß DIN 18531,
  senkrechte Anbringung  an Außenseite Attikakonstruktion,
  d = 8 cm, vollflächige Verklebung, fluchtgerecht ausrichten,
  inkl. aller Passstücke, Verschnitt und Anschlüsse (Dichtbänder)
Menge: 45,000 lfm

**2.2.140 Dachabläufe DN 150 montieren**
Dachabläufe DN 150 mm Edelstahl montieren, an
die bauseitige Regenwasserleitungen in der Unterdecke
des Vereinslokals anschliessen, sowie in die Abdichtung
der Folgeposition einbinden und eindichten.
Die Dichtigkeit ist in Zusammenarbeit mit dem bauseitig
beauftragten Sanitärmonteur bei der Montage zu
gewährleisten.
Die Abläufe sind mit der Einleitung von Wasser zu
testen.
Menge: 3,000 Stck

**2.2.150 Notablauf DN 150 montieren**
Notüberlauf DN 150 gem. DIN EN 12056-3 /
DIN 1986-100 aus Edelstahl mit Schweißflansch
nach Herstellervorschrift einbauen. Einbindung
durch Anschlussmanschette in die Abdichtung.

max. Stauhöhe 5 cm über wasserführender Schicht
Menge: 2,000 Stck

**2.2.160 Anseilpunkte Flachdach, Sekuranten**
Anschlageinrichtung zur Befestigung an
Holzbalken, mind. 2,5m Abstand zur Absturzkante,
durch ständig nutzbare Anschlageinrichtung für bis zu 3
Personen komplett aus rostfreiem Edelstahl zur
geeigneten Befestigung der persönlichen
Schutzausrüstung gegen Absturz.

Geprüft nach DIN EN 795:2012 Typ A, DIN CEN/TS
16415:2013 sowie mit allgemeiner bauaufsichtlicher
Zulassung des DIBt und Ü - Zeichen.

Kraftabsorption durch gezielte plastische Verformung im
Absturzfall.

Erfüllt außerdem die Anforderungen der:
- DIN 4426:2017

(Einrichtungen zur Instandhaltung baulicher Anlagen.),
- DGUVI 201-056

(Planungsgrundlagen von Anschlageinrichtungen auf
Dächern),

ASR A2.1
(Technische Regel für Arbeitsstätten - Schutz vor Absturz.)
Als Komplettsystem inklusive abnehmbarer Anschlagöse
und zugelassenem Befestigungszubehör zur
Befestigung an Holzbalken liefern und nach Vorgabe
des Herstellers auf der tragenden Konstruktion
befestigen, gemäß den Flachdachrichtlinien in den
Dachaufbau einbinden und mit vorgefertigten
Eindichtmanschetten für Elastomerbitumenbahn
eindichten. Die (Dach)konstruktion ist bauseits für die
Aufnahme der eingeleiteten Kräfte zu prüfen. Die
technischen Baubestimmungen sind einzuhalten.

liefern und fachgerecht montieren

Fabrikat: LUX-top® ASP EV 7 II oder gleichwertiges

'....................................................'

Fabrikat vom Bieter anzugeben
Menge: 5,000 Stk

**2.2.170 Elastomerbitumen-Schweißbahn Dampfdruckausgleich**
Erste Lage Elastomerbitumen-Schweißbahn
gleichzeitig Dampfdruckausgleichsschicht,
d = 4,0 mm, Einlage 150 g/m² Polyestergewebe-Verbundträger, oberseitig PP-Vlies
und Sicherheitsnaht, unterseitig Thermstreifen
und rote SYNTAN®- Beschichtung. Dichtgestoßen
durch Abflämmen der oberseitigen Folienabdeckung
der Dampfsperrbahn aufkleben. Nahtverschluss
durch doppelte Sicherheitsnaht (2 cm kaltselbstklebend
plus 8 cm verschweißbar).
Dafür die abziehbare Folie des Schutzstreifens aus
der Naht entfernen und den Schutzstreifen mit der
Andruckrolle andrücken. Danach die Naht und den
Querstoß der 1. Abdichtungslage vollflächig
verschweißen und andrücken.

Fabrikat: Icopal-VENTURA® oder gleichwertiges

'....................................................'

Fabrikat vom Bieter anzugeben
Menge: 210,000 m²

**2.2.180 Elastomerbitumen-Schweißbahn vollflächig aufschweißen**
Oberlage der Dachabdichtung, bestehend
aus Elastomerbitumen-Schweißbahn
oberseitig lichtgrau bestreut,
Sicherheitsnaht und bestreuungsfreier
Querstoß, unterseitig Rillen-VARIO und
Folie, d = 5,2 mm, Einlage 260 g/m²
Glas-Polyester-Verbundträger, auf
vorbereiteten Untergrund vollflächig
aufschweißen. Dabei sind die Nähte 8 cm
und die Stöße 10 cm breit zu überdecken
und zu verschweißen.

Austretendes Bitumen an den Nahtüberdeckungen kann auf besonderen Wunsch
des Auftraggebers zusätzlich mit Ab-
streumaterial im noch klebefähigen
Zustand abgestreut werden. Es handelt
sich hierbei um eine zusätzlich zu
vergütende Leistung.

Eigenschaftsklasse E1
Anwendungstyp DO/BA

Kaltbiegeverhalten und Wärmestandfestigkeit nach Alterung gemäß
EN 1296 geprüft.

Widerstand gegen statische Belastung
nach EN 12730:
Höchste Laststufe von 20 kg bestanden.

Im Systemaufbau widerstandsfähig gegen
Flugfeuer und strahlende Wärme gem. LBO.

Güteüberwacht von der MPA NRW,
entsprechend Überwachungsvertrag
Nr. 220003645 vom 22. September 2009.

Fabrikat: Icopal-VENTURA® mit FireSmart®-
  Ausrüstung oder gleichwertiges

'....................................................'

Fabrikat vom Bieter anzugeben
Menge: 210,000 m2

**2.2.190 Zulage Sockelbereich**
Wie Position zuvor, jedoch am Sockel mind. 15 cm
hochführen.
Menge: 30,000 lfm

**2.2.200 Zulage Anschluss Eckausbildung**
Eckausbildungen zum Anschluss der
Vorposition fachgerecht herstellen.
Menge: 5,000 Stck

**2.2.210 Nähte abstreuen, Splitt**
Austretendes Bitumen im Stossbereich im heissen Zustand
mit Splitt farblich wie Vorposition abstreuen
Menge: 75,000 lfm

**2.2.220 Attika abkleben**
Attikaabschluss wie folgt herstellen:

- Attikainnenfläche mit -Elastomer-
bitumen-Voranstrich grundieren.

- Ausgleichs- und Dampfsperrbahn der
Dachfläche bis zur Unterkante Attika innen
aufschweißen bzw. -kleben.

- Dämmstoffkeil aus Dämmaterial
mindestens 5 x 5 cm, verlegen und auf
der 1. Abdichtungslage fixieren.

- Streifen aus Elastomerbitumen-
Kaltselbstklebebahn

Farbikat: Icopal Polartherm SK Plus
  oder gleichwertiges

'....................................................'

Fabrikat vom Bieter anzugeben

- Oberlage bis Vorderkante Keil
aufschweißen. Streifen der Oberlage,
b = 50 cm, bis vor den Keil aufschweißen und
bis unter die Attikakante hochführen.

Abrechnung nach genauem Aufmaß
Menge: 45,000 lfm

**2.2.230 Wandanschlussschiene, Fixierung Abdichtung**
Bahnen mit Wandanschlussprofil
60mm als Aluminiumstrangpressprofil am
Sockel Sporthallenaußenwand und
Sockel Aufenhaltsraum (verglast) fixieren.
Mit Verbindungsmitteln im Abstand ca. 20cm
montieren.
Menge: 30,000 lfm

**2.2.240 Attika-Schweißbahn montieren**
Streifen Schweissbahn auf den Attikascheitel
auflegen. 20cm breiter Streifen aussen auf 6cm
doppellagig für minimales Gefälle nach Innen.
siehe Attikadetail
Menge: 45,000 lfm

**2.2.250 Mauerabdeckprofil**
Mauerabdeckprofil einschließlich Halteprofile, Stoßverbindungen, Bohle, usw. mit ca 1%
Prozent Gefälleauf der Schweissbahn der
Vorposition mit Spenglerschrauben aus
Edelstahl fachgerecht montieren.

Ausführung gem. beiliegendem Attika-Detail

Aluminium
Abwicklung: ca 750 mm
Abkantungen: 4 Stück
Materialstärke: 3 mm
Farbe: Aluminium blank
Menge: 45,000 lfm

**2.2.260 Zulage Abdeckprofil Eckausbildung**
Wie Vorposition, jedoch rechtwinklig geschweißtes
Eckformteil (Außenecken) nach Herstellervorschrift
fachgerecht montieren.
Menge: 1,000 Stck

#### 2.3 Regiearbeiten

**2.3.10 Facharbeiter**
Stundenlohnarbeiten eines Facharbeiters für über das
Leistungsverzeichnis hinausgehende Arbeiten nach
Rücksprache mit der Bauleitung. Die Leistung wird nur
auf der Basis von der Bauleitung freigegebener
Stundenzettel vergütet.
Menge: 20,000 Std

**2.3.20 Helfer**
Wie Vorposition, jedoch Stundenlohnarbeiten eines
Helfers
Menge: 20,000 Std

### 3 2. Bauabschnitt - Geräteräume Dreifachsporthalle

#### 3.1 Rückbauarbeiten

**3.1.10 Bituminöse Abdichtung mehrlagig entfernen**
Abdichtung bituminös mehrlagig entfernen.
Vorhandenen Dachaufbau inkl. aller
Anschlüsse bis auf die Holzdielen
abräumen. Die Deckunterlage von Staub
und losen Teilen säubern, hochstehende
Kanten und Grate entfernen und gründlich
mit geeigneten Maßnahmen säubern.
Anfallenden Schutt nach Materialien
trennen und vom Dach in die Container
schaffen.
Entsorgung des Materials in separater Position
Deklaration der Bahn ist der Ausschreibung beigefügt.
(Schadstoffbelastetes Material)
Menge: 240,000 m²

**3.1.20 Mineralwolle, d = 6 cm entfernen**
60mm starke Mineralwolle unterhalb der Abdichtungsbahn
abtrennen und fachgerecht in Container verladen.

Entsorgung des Materials in separater Position.
Deklaration der Mineralwolle ist der Ausschreibung beigefügt.
(Schadstoffbelastetes Material)
Menge: 240,000 m²

**3.1.30 Styroporschicht, d = 5 cm entfernen**
50mm starke Styropordämmung unterhalb der Mineralwollschicht abtrennen, bis zu den Holzdielen entfernen und fachgerecht in Container verladen.

Entsorgung des Materials in separater Position.
Deklaration des Styropors ist der Ausschreibung beigefügt.
(Schadstoffbelastetes Material)
Menge: 240,000 m²

**3.1.40 Demontage Dachabläufe DN 150**
Vorhandene zweiteilige Dachgullys, d = 150 mm
ausbauen und fachgerecht entsorgen.
Die Anschlusspunkte zur Regenwasserleitung in der
Unterdecke des Vereinsheims sind zu verschließen
und sichern.
Menge: 5,000 Stck

**3.1.50 Demontage Mauerabdeckung**
Demontage und fachgerechte Entsorgung der Mauerabdeckung aus Metall inklusive aller Befestigungselemente (Haftstreifen, Schrauben, Kleber), Kantteile und Stoßverbinder vorsichtig demontieren. Demontierte Teile fachgerecht trennen, sortieren und ordnungsgemäßen entsorgen.
Menge: 55,000 lfm

**3.1.60 Demontage Attikakonstruktion**
Demontage und fachgerechte Entsorgung der Attikakonstruktion unterhalb der Mauerabdeckung aus Holzwerkstoffen, inklusive
aller mechanischen Verbindungen aus Schrauben, Nägeln und Winkeln, sowie Kanthölzer, Schalungen, Keilen und aller Befestigungsmitteln.
Menge: 55,000 lfm

**3.1.70 Demontage Wandanschlussschiene**
Demontage und fachgerechte Entsorgung von Sockelabschlussprofil aus Aluminium im Fassadensockelbereich zur Sporthallenaußenwand
auf dem Flachdach, inkl. Eckverbindungen und aller Befestigungsmittel.
Menge: 50,000 lfm

**3.1.80 Demontage Lichtkuppeln, 60 x 60 cm**
Vorhandene Lichtkuppel inkl. Oberschale, Rahmen, Aufsetzkranz und Einbauten ausbauen und fachgerecht entsorgen.

Abmessung ca. 60 x 60 cm
Menge: 1,000 Stk

#### 3.2 Dachdichtungsarbeiten

**3.2.10 Untergrund Holzschalung säubern**
Die Holzschalung von losen Bauteilen und Materialien befreien.
Verunreinigungen sind mechanisch abzutragen und
direkt ohne Staubentwicklung anzusaugen.
Menge: 240,000 m²

**3.2.20 Kreisförmigen Ausschnitt herstellen, Dachabläufe**
Staubarmes Herstellen eines geeigneten kreisförmigen Durchbruchs für den Dachablauf DN 150 mm durch die vorhandene Dachschalung (Rauspund, d = ca. 3cm) zwischen den darunterliegenden Balkenlagen. Fachgerechte Entsorgung der Holzausschnitte, Säubern der Schnittkanten, ggf. Aufdopplung zur Aufnahme des Ablauf-Flansches.
Menge: 8,000 Stk

**3.2.30 Dachöffnung schließen, Lichtkuppelaussparung**
Die durch Lichtkuppeldemontage entstandene Öffnung in der Unterkonstruktion ist entsprechend dem Bestand mit z.B. geeigneten Rauspund fachgerecht zu schließen.

Abmessung Öffnung ca. 60 x 60 m
Menge: 1,000 Stk

**3.2.40 Voranstrich Untergrundschalung**
Aufbringen von Elastomerbitumen-Voranstrich,
lösungsmittelfrei, schnell trocknend,
für nachfolgende Verklebung von Dampsperrbahn
im Kaltselbstklebeverfahren,
gut deckend auf den sauberen und trockenen
Untergrund aufbringen.

Verbrauch:
Saugende Untergründe
ca. 0,25 - 0,35 l/m²
Nicht saugende Untergründe
ca. 0,10 - 0,20 l/m²

Trockenzeit: ca. 2 Std. (je nach
Untergrund und Temperatur)

Der Voranstrich soll vor dem Aufbringen
der nächsten Lage ausreichend ablüften.

Produkt: Icopal Elasto-Primer oder gleichwertig

'....................................................'

Fabrikat vom Bieter anzugeben
Menge: 240,000 m²

**3.2.50 Kaltselbstklebende Dampfsperrbahn**
Aufbringen von kaltselbstklebender Dampfsperrbahn,
gleichzeitig Trenn- und Ausgleichslage,
oberseitig PP-Vlies und Sicherheitsnaht,
Beschichtung, d = 3,5 mm, Einlage
Aluminium Verbundträger, sd > 1.500 m,
unterseitig kaltselbstklebender Bitumen mit
abziehbarer Folie

Im Bereich von Durchbrüchen und Anschlüssen
ist die Dampfsperre dampfdicht anzuschließen
bzw. hochzuführen.

Der Windsognachweis ist über die Vorgaben des
Systemhersteller zu gewährleisten.

Produkt: Icopal Micotec SK oder gleichwertig

'....................................................'

Fabrikat vom Bieter anzugeben
Menge: 240,000 m²

**3.2.60 Zulage Sockelbereich**
Wie Position zuvor, jedoch am Sockel mind. 15 cm
hochführen.
Menge: 50,000 lfm

**3.2.70 Attikakrone herstellen, Holzkonstruktion**
Attikaerhöhung herstellen, bestehend aus imprägnierten Konstruktionsvollholz gestaffelt, mechanisch auf der Holzschalung (Untergrund) befestigen.

Querschnittabmessung Attikakrone: 300x240mm
Menge: 55,000 lfm

**3.2.80 EPS-Dämmung 1.Lage, WLG 035, h = 10cm**
EPS-Dämmung, bestehend aus Polystyrol-
Hartschaumplatten (EPS 035 DAA dh),
segmentierte Klappdämmbahn,
nach DIN EN 13163 und DIN 4108-10,
Anwendungsgebiet DAA dh, Wärmeleitfähigkeitsstufe 035, Baustoffklasse E nach
DIN EN 13501-1,  fachgerecht mit PUR-Kleber
dichtgestoßen nach mitgeliefertem Positionsplan
im Innenbereich der Dachfläche aufkleben,
Verbrauch mindestens 120 g/m².

Regeldicke: 100 mm

DAA dh = Flachdachdämmung,
hohe Druckbelastung
HBCD-frei (Hexabromcyclododecan)

Verbrauch:
mindestens 40 g je Streifen und Meter.

Die Fläche ist gegen Windsog mit der
Unterkonstruktion zu verkleben.

Fabrikat: Icopal POLAR EPS dh/35 oder gleichwertig

'....................................................'

Fabrikat vom Bieter anzugeben
Menge: 240,000 m²

**3.2.90 EPS-Gefälledämmung 2.Lage, WLG 035, h = 10 cm, 2%**
Trichter aus Dachreiter auf erste Lage der Wärmedämmung aus Polystyrol-Hartschaum, segmentierte Klappdämmbahn, nach DIN 13 163 und  DIN 4108-10 unkaschiert (EPS 035) DAA dh nach Verlegeplan so verlegen, dass ein stetiges Gefälle entsteht durch rückstandsfreies Abflämmen der oberseitigen Folienabdeckung der Dampfsperrbahn aufkleben. Die Gefälleplatten sind dichtzustoßen mit PUR-Kleber aufzukleben. Dabei sind die Klebstoffmengen analog der Vorposition einzusetzen.
Diese Position beinhaltet alle Gefälledämmplatten für
die Ausbildung eines Einlauftrichters um einen Ablauf.

Gefälle: 2%

Fabrikat: Icopal POLAR EPS dh/35 oder gleichwertig

'....................................................'

Fabrikat vom Bieter anzugeben
Menge: 240,000 m²

**3.2.100 Zulage Ausbildung Gefälletrichter um Dachablauf**
Wie Vorposition, jedoch fachgerechte Ausbildung von Gefälletrichter um Dachablauf, Zuschnitt und Anpassung der Dämmplatten, stufenloser Übergang zum Flansch,
Dämmung hohlraumfrei und passgenau an Ablauf anschließen.
Trichterabmessungen ca. 3,00 x 3,00m
Menge: 4,000 Stk

**3.2.110 Attikadämmung, Innenseite, d = 10 cm**
Wie Vorposition 3.2.80., jedoch senkrechte Anbringung an Innenseite
  Attikakonstruktion, d = 10 cm, mind. 10 cm Aufkantungshöhe,
  inkl. vollflächiger Verklebung und Montage, gemäß DIN 18531
  inkl. aller Passstücke, Verschnitt und Anschlüsse (Dichtbänder)
Menge: 55,000 lfm

**3.2.120 Attikadämmung, Krone, d = 8 cm**
Wie Vorposition 3.2.80., jedoch WLG 032, waagerechte
  Verlegung auf Attikakonstruktion, druckfest, nicht brennbar (A1),
  d = 8 cm, inkl. vollflächiger Verklebung und Montage,
  inkl. aller Passtücke und fachgerechtem Anschluss
  an die vertikale Attikadämmung.

  Dämmtiefe Attika: ca. 40 cm
Menge: 55,000 lfm

**3.2.130 Attikadämmung, Außenseite, d = 8 cm**
Wie Vorposition 3.2.80., jedoch WLG 032, gemäß DIN 18531,
  senkrechte Anbringung  an Außenseite Attikakonstruktion,
  d = 8 cm, vollflächige Verklebung, fluchtgerecht ausrichten,
  inkl. aller Passstücke, Verschnitt und Anschlüsse (Dichtbänder)
Menge: 55,000 lfm

**3.2.140 Dachabläufe DN 150 montieren**
Dachabläufe DN 150 mm Edelstahl montieren, an
die bauseitige Regenwasserleitungen in der Unterdecke
des Vereinslokals anschliessen, sowie in die Abdichtung
der Folgeposition einbinden und eindichten.
Die Dichtigkeit ist in Zusammenarbeit mit dem bauseitig
beauftragten Sanitärmonteur bei der Montage zu
gewährleisten.
Die Abläufe sind mit der Einleitung von Wasser zu
testen.
Menge: 4,000 Stck

**3.2.150 Notablauf DN 150 montieren**
Notüberlauf DN 100 gem. DIN EN 12056-3 /
DIN 1986-100 aus Edelstahl mit Schweißflansch
nach Herstellervorschrift einbauen. Einbindung
durch Anschlussmanschette in die Abdichtung.

max. Stauhöhe 5 cm über wasserführender Schicht
Menge: 2,000 Stck

**3.2.160 Anseilpunkte Flachdach, Sekuranten**
Anschlageinrichtung zur Befestigung an
Holzbalken, mind. 2,5m Abstand zur Absturzkante,
durch ständig nutzbare Anschlageinrichtung für bis zu 3
Personen komplett aus rostfreiem Edelstahl zur
geeigneten Befestigung der persönlichen
Schutzausrüstung gegen Absturz.

Geprüft nach DIN EN 795:2012 Typ A, DIN CEN/TS
16415:2013 sowie mit allgemeiner bauaufsichtlicher
Zulassung des DIBt und Ü - Zeichen.

Kraftabsorption durch gezielte plastische Verformung im
Absturzfall.

Erfüllt außerdem die Anforderungen der:
- DIN 4426:2017

(Einrichtungen zur Instandhaltung baulicher Anlagen.),
- DGUVI 201-056

(Planungsgrundlagen von Anschlageinrichtungen auf
Dächern),

ASR A2.1
(Technische Regel für Arbeitsstätten - Schutz vor Absturz.)
Als Komplettsystem inklusive abnehmbarer Anschlagöse
und zugelassenem Befestigungszubehör zur
Befestigung an Holzbalken liefern und nach Vorgabe
des Herstellers auf der tragenden Konstruktion
befestigen, gemäß den Flachdachrichtlinien in den
Dachaufbau einbinden und mit vorgefertigten
Eindichtmanschetten für Elastomerbitumenbahn
eindichten. Die (Dach)konstruktion ist bauseits für die
Aufnahme der eingeleiteten Kräfte zu prüfen. Die
technischen Baubestimmungen sind einzuhalten.

liefern und fachgerecht montieren

Fabrikat: LUX-top® ASP EV 7 II oder gleichwertig

'....................................................'

Fabrikat vom Bieter anzugeben
Menge: 7,000 Stk

**3.2.170 Elastomerbitumen-Schweißbahn Dampfdruckausgleich**
Erste Lage Elastomerbitumen-Schweißbahn
gleichzeitig Dampfdruckausgleichsschicht,
d = 4,0 mm, Einlage 150 g/m² Polyestergewebe-Verbundträger, oberseitig PP-Vlies
und Sicherheitsnaht, unterseitig Thermstreifen
und rote SYNTAN®- Beschichtung. Dichtgestoßen
durch Abflämmen der oberseitigen Folienabdeckung
der Dampfsperrbahn aufkleben. Nahtverschluss
durch doppelte Sicherheitsnaht (2 cm kaltselbstklebend
plus 8 cm verschweißbar).
Dafür die abziehbare Folie des Schutzstreifens aus
der Naht entfernen und den Schutzstreifen mit der
Andruckrolle andrücken. Danach die Naht und den
Querstoß der 1. Abdichtungslage vollflächig
verschweißen und andrücken.

Fabrikat: Icopal-VENTURA® oder gleichwertig

'....................................................'

Fabrikat vom Bieter anzugeben
Menge: 240,000 m²

**3.2.180 Elastomerbitumen-Schweißbahn vollflächig aufschweißen**
Oberlage der Dachabdichtung, bestehend
aus Elastomerbitumen-Schweißbahn
oberseitig lichtgrau bestreut,
Sicherheitsnaht und bestreuungsfreier
Querstoß, unterseitig Rillen-VARIO und
Folie, d = 5,2 mm, Einlage 260 g/m²
Glas-Polyester-Verbundträger, auf
vorbereiteten Untergrund vollflächig
aufschweißen. Dabei sind die Nähte 8 cm
und die Stöße 10 cm breit zu überdecken
und zu verschweißen.

Austretendes Bitumen an den Nahtüberdeckungen kann auf besonderen Wunsch
des Auftraggebers zusätzlich mit Ab-
streumaterial im noch klebefähigen
Zustand abgestreut werden. Es handelt
sich hierbei um eine zusätzlich zu
vergütende Leistung.

Eigenschaftsklasse E1
Anwendungstyp DO/BA

Kaltbiegeverhalten und Wärmestandfestigkeit nach Alterung gemäß
EN 1296 geprüft.

Widerstand gegen statische Belastung
nach EN 12730:
Höchste Laststufe von 20 kg bestanden.

Im Systemaufbau widerstandsfähig gegen
Flugfeuer und strahlende Wärme gem. LBO.

Güteüberwacht von der MPA NRW,
entsprechend Überwachungsvertrag
Nr. 220003645 vom 22. September 2009.

Fabrikat: Icopal-VENTURA® mit FireSmart®-
  Ausrüstung oder gleichwertig

'....................................................'

Fabrikat vom Bieter anzugeben
Menge: 240,000 m²

**3.2.190 Zulage Sockelbereich**
Wie Position zuvor, jedoch am Sockel mind. 15 cm
hochführen.
Menge: 50,000 lfm

**3.2.200 Zulage Anschluss Eckausbildung**
Eckausbildungen zum Anschluss der
Vorposition fachgerecht herstellen.
Menge: 3,000 Stck

**3.2.210 Nähte abstreuen, Splitt**
Austretendes Bitumen im Stossbereich im heissen Zustand
mit Splitt farblich wie Vorposition abstreuen
Menge: 75,000 lfm

**3.2.220 Attika abkleben**
Attikaabschluss wie folgt herstellen:

- Attikainnenfläche mit -Elastomer-
bitumen-Voranstrich grundieren.

- Ausgleichs- und Dampfsperrbahn der
Dachfläche bis zur Unterkante Attika innen
aufschweißen bzw. -kleben.

- Dämmstoffkeil aus Dämmaterial
mindestens 5 x 5 cm, verlegen und auf
der 1. Abdichtungslage fixieren.

- Streifen aus Elastomerbitumen-
Kaltselbstklebebahn Icopal-POLAR SK o.glw.

'....................................................'

Fabrikat vom Bieter anzugeben

- Oberlage bis Vorderkante Keil
aufschweißen. Streifen der Oberlage,
b = 50 cm, bis vor den Keil aufschweißen und
bis unter die Attikakante hochführen.

Abrechnung nach genauem Aufmaß
Menge: 55,000 lfm

**3.2.230 Wandanschlussschiene, Fixierung Abdichtung**
Bahnen mit Wandanschlussprofil
60mm als Aluminiumstrangpressprofil am
Sockel Sporthallenaußenwand und
Sockel Aufenhaltsraum (verglast) fixieren.
Mit Verbindungsmitteln im Abstand ca. 20cm
montieren.
Menge: 50,000 lfm

**3.2.240 Attika-Schweißbahn montieren**
Streifen Schweissbahn auf den Attikascheitel
auflegen. 20cm breiter Streifen aussen auf 6cm
doppellagig für minimales Gefälle nach Innen.
siehe Attikadetail
Menge: 55,000 lfm

**3.2.250 Mauerabdeckprofil**
Mauerabdeckprofil einschließlich Halteprofile, Stoßverbindungen usw. mit ca 1%
Prozent Gefälleauf der Schweissbahn der
Vorposition mit Spenglerschrauben aus
Edelstahl fachgerecht montieren.

Ausführung gem. beiliegendem Attika-Detail

Aluminium
Abwicklung: ca 750 mm
Abkantungen: 4 Stück
Materialstärke: 3 mm
Farbe: Aluminium blank
Menge: 55,000 lfm

**3.2.260 Zulage Abdeckprofil Eckausbildung**
Wie Vorposition, jedoch rechtwinklig geschweißtes
Eckformteil (Außenecken) nach Herstellervorschrift
fachgerecht montieren.
Menge: 1,000 Stck

#### 3.3 Regiearbeiten

**3.3.10 Facharbeiter**
Stundenlohnarbeiten eines Facharbeiters für über das
Leistungsverzeichnis hinausgehende Arbeiten nach
Rücksprache mit der Bauleitung. Die Leistung wird nur
auf der Basis von der Bauleitung freigegebener
Stundenzettel vergütet.
Menge: 20,000 Std

**3.3.20 Helfer**
Wie Vorposition, jedoch Stundenlohnarbeiten eines
Helfers
Menge: 20,000 Std
